# Nachträgliche Horizontalsperre Advanced
Leistungsbeschreibung (GAEB 90, DA81)
Währung: EUR

## Nachträgliche Horizontalsperre Advanced
Datum: 05.03.25

### Titel 00001 Vorbemerkungen

*Hinweis*
Hinweise zur
Muster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zur nachträglichen
Mauerwerksinjektion

Für die in dieser Muster-Leistungsbeschreibung
beschriebe Mauerwerksinjektion sind die Vorgaben
und Hinweise der WTA-Merkblätter
(Referat 4 Bauwerksabdichtung),
insbesondere das Merkblatt 4-10-15/D "Injektionsverfahren mit zertifizierten Injektionsstoffen gegen
kapillaren Feuchtetransport" zu berücksichtigen.

### Titel 00002 Vorarbeiten

**00002.0001 Altputz bis ca. 80 cm über Feuchtigkeits-/Schadensrand entfernen**
Altputz mit der Mörtelgruppe______
bis min. 80 cm über Feuchtigkeits-/
Schadensrand entfernen.
Anfallenden Bauschutt in
Container verladen und abfahren.
Menge: 0,000 m²

**00002.0002 Schadhafte Fugen ausräumen**
Schadhafte Fugen ca. 2 cm tief ausräumen.
Anfallenden Bauschutt in Container verladen.
Menge: 0,000 m

**00002.0003 Estrich im Wandanschluss entfernen**
Estrich d = _______ cm im Wandanschluss ca. 30 cm breit entfernen.
Bauschutt in Container laden.
Menge: 0,000 m

**00002.0004 Nut im Wand-Sohlen-Anschluss schwalbenschwanzförmig ausstemmen**
Nut (ca. 4 x 4 cm) im Wand-Sohlen-Anschluss
mittels geeignetem Werkzeug
schwalbenschwanzförmig ausstemmen.
Menge: 0,000 m

**00002.0005 Abzudichtende Flächen reinigen**
Reinigen der abzudichtenden,
mineralischen Flächen.
Zementleim, Staub, Mörtelreste und Grate
sind durch einen mechanischen Abtrag
wie schleifen, strahlen oder fräsen zu entfernen.
Es ist ein staubfreier und tragfähiger
Untergrund herzustellen.
Menge: 0,000 m²

**00002.0006 Grundierung mit verfestigendem Verkieselungskonzentrat**
Abzudichtende, mineralische
Untergründe mit dem lösemittelfreien,
verfestigenden Verkieselungskonzentrat,
Remmers Kiesol, 1:1 mit Wasser verdünnt,
grundieren. Pfützenbildung vermeiden.

Grundierung vollsatt auf den vorbereiteten
Untergrund auftragen. Stark saugfähige Untergründe
bei Bedarf mit Wasser vornässen.
Materialüberschüsse umgehend entfernen.

Grundierung nicht auftrocknen lassen, bei größeren
Flächen abschnittsweise vorgehen.
Nachfolgende Arbeiten frisch in frisch - innerhalb
der Reaktionszeit - ausführen.

Verbrauch:
Ca. 0,1 - 0,3 kg/m²  Remmers Kiesol <1810>
Menge: 0,000 m²

**00002.0007 Haftbrücke / Zwischenabdichtung frisch in frisch auftragen**
Herstellen einer Haftbrücke / Zwischenabdichtung
aus der hoch sulfatbeständigen,
mineralischen Dichtungsschlämme,
Remmers WP Sulfatex.

Angemischtes Material mittels Schlämmbürste
einlagig, auf die noch frische, mattfeuchte
Grundierung auftragen.

Verbrauch:
Ca. 1,6 kg/m²/mm Schichtdicke
Remmers WP Sulfatex <0430>
Menge: 0,000 m²

**00002.0008 Nut im Wand-Sohlen-Anschluss mineralisch schließen**
Nut im Wand-Sohlen-Anschluss
mit dem wasserdichtem,
spannungsarmen und rissfrei erhärtenden
mineralischen Mörtel, Remmers WP DS Levell,
verschließen.

Angemischten Mörtel
mittels geeignetem Werkzeug frisch in frisch
in die Haftbrücke einbringen und verdichten.

Verbrauch:
Ca. 2,7 kg/m bei 4 cm x 4 cm Nut
Remmers WP DS Levell <0426>
Menge: 0,000 m

**00002.0009 Untergrundegalisierung**
Offene Fugen so wie Fehlstellen
oder Ausbrüche > 5 mm
mit dem mineralischem,
wasserdichten Mörtel, Remmers
WP DS Levell, verschließen.

Angemischtes Material im Spachtelverfahren
in die frische Haftbrücke applizieren.
Einlagige Schichtdicke < 50 mm.

Verbrauch:
Ca. 8,5 kg/m² bei 5 mm Schichtdicke
Remmers WP DS Levell <0426>
Menge: 0,000 m²

**00002.0010 Mineralische Dichtungskehle herstellen**
Dichtungskehle am Boden-Wandanschluß und
in allen Innenecken mit einem Radius
von ca. 4 bis 6 cm aus dem wasserdichten,
spannungsarmen und rissfrei erhärtenden
mineralischen Mörtel, Remmers WP DS Levell,
herstellen.

Angemischten Mörtel mittels geeignetem
Werkzeug frisch in frisch in den Hinterfeuchtungsschutz / Haftbrücke einbringen und mittels Remmers
Profilkelle Rundung ausformen.

Verbrauch:
Ca. 1,7 kg/m als Dichtungskehle
Remmers WP DS Levell <0426>
Menge: 0,000 m

### Titel 00003 chträgliche HZ-Sperre Advanced-Verfahren

**00003.0001 Bohrlöcher herstellen, 18mm**
Bohrlöcher mit einem Durchmesser von 18 mm
in einem Abstand von max.12,5 cm Achsmaß
einreihig, max. 45° geneigt, herstellen.
Bohrung bis ca. 5 cm vor Wandende ausführen.
Wände mit einer Dicke > 0,6 m
beidseitig anbohren.

Vorgesehene Einbauhöhe:
 _________cm über OK Bodenplatte

Mauerwerksdicke:_____________cm

Die Einbauhöhe ist abhängig von der Art und
Funktionsfähigkeit der Außenwandabdichtung,
der Höhe des anstehenden Erdreiches sowie
der vorgesehenen flankierenden Maßnahmen
und vor Arbeitsbeginn festzulegen.
Menge: 0,000 m

**00003.0002 Bohrlöcher reinigen**
Bohrkanal mittels ölfreier Druckluft
ausblasen.
Menge: 0,000 m

**00003.0003 Injektionspacker setzen**
Remmers Lamellenschlagpacker 18x105 mm,
inkl. Verschlußstück zur Druckbefüllung
(Injektionsdruck max. 5 bar)
in das gesäuberte Bohrloch mit Setzwerkzeug
einbauen.

Verbrauch:
Setzwerkzeug 14mm <4523>
Lamellenschlagpacker 18x105 mm <4524>
Verschlußstück für Packer <4522>
Menge: 0,000 Stk

**00003.0004 Hohlraumverfüllung BSP**
Verfüllen der Hohlräume mit Remmers BSP 3 oder
Remmers BSP 6, fließfähiger, mineralischer Füll- und
Injektionsmörtel, im Niederdruckverfahren (max. 5 bar)
über Injektionspacker mit geeigneter Maschinentechnik.

Nach Ansteifen der Suspension mit einer
Lanze den Injektionskanal durch die Packer
hindurch stoßen.

Verbrauch:
BSP 3: 1,2kg pro Liter Hohlraum
Genauen Bedarf an Probefläche bestimmen
Verbrauch:
BSP 6: 1,2kg pro Liter Hohlraum
Genauen Bedarf an Probefläche bestimmen
Menge: 0,000 lfm

**00003.0005 Mauerwerksinjektion (iK)**
Mauerwerksinjektion mit wasserverdünnbarem
Siloxankonzentrat  Remmers Kiesol iK nach den
Verarbeitungsrichtlinien einbauen.
Wanddicke: ____ cm
Baustoff: __________________________.

Befüllen der Löcher im Niederdruck (max. 5 bar)
mit der erforderlichen Materialmenge Remmers Kiesol iK
(MV 1:10 bis 1:12 mit Wasser verdünnt).
Einfüllmenge je Minute: ca. 0,5 kg Lösung.

Verbrauch:
Ca. 0,2 kg/m je 10 cm Wanddicke (kann je nach
Mauerwerksporosität erheblich variieren),
Probeflächen anlegen.
Menge: 0,000 lfm

**00003.0006 Bohrlöcher verschließen**
Bohrlöcher nach dem Ausbau der Packer
oberflächig mit dem wasserdichtem,
spannungsarmen und rissfrei erhärtenden,
mineralischem Mörtel, Remmers WP DS Levell,
verschließen.

Verbrauch:
Ca. 1,7 kg/ l Hohlraum
Remmers WP DS Levell <0426>
Menge: 0,000 lfm

### Titel 00004 Flankierende Maßnahmen

**00004.0001 Abdichtung im Injektionsbereich auftragen**
Abdichtung aus der starren, mineralischen
Dichtungsschlämme (MDS, geprüft
nach PG-MDS und WTA zertifiziert),
Remmers WP Sufatex, im Injektionsbereich
auftragen.
Die Abdichtung ist von der Bodenplatte
(Überlappung > 20 cm) bis
> 30cm über die Bohrlochreihe zu führen.

Angemischtes Material mittels geeignetem
Applikationsverfahren 2-lagig auf den vorbereiteten
Untergrund auftragen.
Mindesttrockenschichtdicke > 2 mm.

Verbrauch:
Ca. 3,2 kg/m² Pulver bei 2 mm Trockenschichtdicke
Remmers WP Sulfatex <0430>
Menge: 0,000 m²

**00004.0002 Haftbrücke auf Innenabdichtungen herstellen**
Haftbrücke aus der mineralischen
Dichtungsschlämme (MDS, geprüft
nach PG-MDS und WTA zertifiziert),
Remmers WP Sufatex und dem
WTA-zertifizierten Vorspritzmörtel
mit hohem Sulfatwiderstand
Remmers SP Prep
auf der getrockneten
Innenabdichtung herstellen.

Nach Trocknung der letzten Abdichtungslage,
spätestens am nächsten Tag, Dichtungsschlämme
aufstreichen und frisch in frisch
Vorspritzmörtel volldeckend einwerfen.

Bei längeren Wartezeiten Haftverbund mit
Remmers ZM HF basic verbessern.

Putzauftrag nach 2-4 Tagen.

Verbrauch:
Ca. 1,6 kg/m²
Remmers WP Sulfatex <0430>
Volldeckend ca. 4-6 kg/m²
Remmers SP Prep <0400>
Menge: 0,000 m²

**00004.0003 Haftbrücke auf saugenden Untergründen (normal abbindend)**
Haftbrücke aus dem WTA-zertifizierten
Vorspritzmörtel mit hohem Sulfatwiderstand,
Remmers SP Prep auf dem saugfähigen,
vorbereiteten Untergrund herstellen.

Angemischten Mörtel
halbdeckend auf den Untergrund auftragen,
feucht halten und mind. 2 Tage
erhärten lassen.

Verbrauch:
Ca. 3-4 kg/m²
Remmers SP Prep <0400>
Menge: 0,000 m²

**00004.0004 Sanierputzauftrag (SP Top White)**
Oberputz aus dem faserverstärktem,
wasserdampfdiffusionsoffenen,
porenhydrophoben, WTA-zertifizierten
Sanierputz, Remmers SP Top White,
herstellen.
Schichtdicke d = ____ cm

Angemischtes Material von Hand oder
mit geeigneter Maschinentechnik auf
den vorbereiteten Untergrund aufbringen.
Oberfläche mit Kartätsche abziehen.
Schichtdicke einlagig 15-30 mm.

Nach Ansteifen mit dem Schwammbrett abreiben. Soll eine Glätte- oder Dekorschicht aufgebracht werden, ist die Oberfläche
mit dem Gitterrabot aufzurauen.

Verbrauch:
Ca. 8,5 kg/m² je cm Schichtdicke
Remmers SP Top White <0402>

bei ___ cm Schichtdicke:
___ kg/m² Remmers SP Top White <0402>
Menge: 0,000 m²
